# Geberit - Transición con rosca hembra y tope de inserción DN 15 - ø 18 mm - de Geberit

- Propiedad del archivo: CONSTRUNARIO
- Formato: FIEBDC-3/2012
- Programa: Construnario Versión 3.51
- Fecha de los precios: 14/03/2024
- Divisa: EUR

**21903** u Geberit - Transición con rosca hembra y tope de inserción DN 15 - ø 18 mm - de Geberit
Precio: 7.00
Aplicación • Para aplicaciones sanitarias y calefacción, industria y construcción naval. Propiedades • Galvanizado exteriormente. Código EAN: 4025416637332
