# Transición con rosca macho y tope de inserción Geberit - 20 DN - ø22 mm - de Geberit

- Propiedad del archivo: CONSTRUNARIO
- Formato: FIEBDC-3/2012
- Programa: Construnario Versión 3.51
- Fecha de los precios: 14/03/2024
- Divisa: EUR

**21936** u Transición con rosca macho y tope de inserción Geberit - 20 DN - ø22 mm - de Geberit
Precio: 7.60
Aplicación • Para aplicaciones sanitarias y calefacción, industria y construcción naval. Propiedades • Galvanizado exteriormente. Código EAN: 4025416637592
