# Transición con rosca macho y tope de inserción Geberit - 50 DN - ø54 mm - de Geberit

- Propiedad del archivo: CONSTRUNARIO
- Formato: FIEBDC-3/2012
- Programa: Construnario Versión 3.51
- Fecha de los precios: 14/03/2024
- Divisa: EUR

**21940** u Transición con rosca macho y tope de inserción Geberit - 50 DN - ø54 mm - de Geberit
Precio: 30.40
Aplicación • Para aplicaciones sanitarias y calefacción, industria y construcción naval. Propiedades • Galvanizado exteriormente. Código EAN: 4024723219408
