# Compensador axial Geberit Mapress acero al carbono con manguitos de compresión: d'=42mm - de Geberit

- Propiedad del archivo: CONSTRUNARIO
- Formato: FIEBDC-3/2012
- Programa: Construnario Versión 3.51
- Fecha de los precios: 14/03/2024
- Divisa: EUR

**23937** u Compensador axial Geberit Mapress acero al carbono con manguitos de compresión: d'=42mm - de Geberit
Precio: 300.60
Información técnica Presión de servicio máxima 16 bar Temperatura de servicio -30 – +120 °C Material: Acero no aleado 1.0034 E195 (EN 10305) Aplicaciones Para agua de calefacción Para agua de refrigeración sin anticongelante Para agua de refrigeración con anticongelante Para agua de calefacción urbana ? 120 °C Para aplicaciones sanitarias y calefacción, industria y construcción naval Solo para la compensación de la dilatación axial Propiedades Indicador de compresión No estanca si no está comprimida Exterior blanco Fuelle en acero inoxidable Junta tórica de CIIR negro Manguito de compresión con tapón de protección trasparente Código EAN: 4024723239376
