# Desagüe Geberit Mapress acero al carbono con tuerca de unión: d'=15mm, G'=1/2" - de Geberit

- Propiedad del archivo: CONSTRUNARIO
- Formato: FIEBDC-3/2012
- Programa: Construnario Versión 3.51
- Fecha de los precios: 14/03/2024
- Divisa: EUR

**25042** u Desagüe Geberit Mapress acero al carbono con tuerca de unión: d'=15mm, G'=1/2" - de Geberit
Precio: 7.90
Aplicaciones Para agua de calefacción Para agua de refrigeración sin anticongelante Para agua de refrigeración con anticongelante Para conexiones de radiadores y válvulas de radiador Exclusivo para roscas con un diámetro interior ? idóneo, véase tabla Para la calefacción y refrigeración Código EAN: 4025416640929
