# Manguito reducido Geberit d15-12 - de Geberit

- Propiedad del archivo: CONSTRUNARIO
- Formato: FIEBDC-3/2012
- Programa: Construnario Versión 3.51
- Fecha de los precios: 14/03/2024
- Divisa: EUR

**62050** u Manguito reducido Geberit d15-12 - de Geberit
Precio: 12.20
Aplicación - Para aplicaciones sanitarias, de calefacción e industriales. Características - Reducida. - con indicador de compresión. - Unión No estanca si No está comprimida. Código EAN: 4025416661597
