# Manguito adaptador a tubos de cobre Geberit d15-14 - de Geberit

- Propiedad del archivo: CONSTRUNARIO
- Formato: FIEBDC-3/2012
- Programa: Construnario Versión 3.51
- Fecha de los precios: 14/03/2024
- Divisa: EUR

**62020** u Manguito adaptador a tubos de cobre Geberit d15-14 - de Geberit
Precio: 20.30
Aplicación - Para aplicaciones sanitarias, de calefacción e industriales. Características - con indicador de compresión. - Unión No estanca si No está comprimida. - ø 14 mm y ø 16 mm deben comprimirse con la mordaza de compresión Mapress de d 15 mm y d 18 mm, respectivamente. Código EAN: 4024723620204
