# Curva desviación Geberit d18 - de Geberit

- Propiedad del archivo: CONSTRUNARIO
- Formato: FIEBDC-3/2012
- Programa: Construnario Versión 3.51
- Fecha de los precios: 14/03/2024
- Divisa: EUR

**60803** u Curva desviación Geberit d18 - de Geberit
Precio: 10.10
Aplicación - Para aplicaciones sanitarias, de calefacción e industriales. Características - Para tuberías paralelas con distancia L. Código EAN: 4024723608035
