# Collarín Geberit Mapress - Cobre con tope de inserción - DN100 - d10 - de Geberit

- Propiedad del archivo: CONSTRUNARIO
- Formato: FIEBDC-3/2012
- Programa: Construnario Versión 3.51
- Fecha de los precios: 14/03/2024
- Divisa: EUR

**63707** u Collarín Geberit Mapress - Cobre con tope de inserción - DN100 - d10 - de Geberit
Precio: 95.90
Aplicación: • Para aplicaciones sanitarias, de calefacción e industriales. • Para brida loca. Características: • Unión no estanca si no está comprimida. Código EAN: 4025410549419
