# Codo de transición Geberit 90° con rosca hembra d15-Rp 3/8 - de Geberit

- Propiedad del archivo: CONSTRUNARIO
- Formato: FIEBDC-3/2012
- Programa: Construnario Versión 3.51
- Fecha de los precios: 14/03/2024
- Divisa: EUR

**63862** u Codo de transición Geberit 90° con rosca hembra d15-Rp 3/8 - de Geberit
Precio: 29.10
Aplicación - Para aplicaciones sanitarias, de calefacción e industriales. Características - Rosca hembra. - con indicador de compresión. - Unión No estanca si No está comprimida. Código EAN: 4024723638629
