# Tapón hembra Geberit d18 - de Geberit

- Propiedad del archivo: CONSTRUNARIO
- Formato: FIEBDC-3/2012
- Programa: Construnario Versión 3.51
- Fecha de los precios: 14/03/2024
- Divisa: EUR

**60233** u Tapón hembra Geberit d18 - de Geberit
Precio: 6.80
Aplicación - Para aplicaciones sanitarias, de calefacción e industriales. - Para El Cierre duradero de tuberías. Características - con indicador de compresión. Código EAN: 4025416775799
