# Brida loca Geberit PN10/16 - DN25 - ø 31 mm - de Geberit

- Propiedad del archivo: CONSTRUNARIO
- Formato: FIEBDC-3/2012
- Programa: Construnario Versión 3.51
- Fecha de los precios: 14/03/2024
- Divisa: EUR

**23715** u Brida loca Geberit PN10/16 - DN25 - ø 31 mm - de Geberit
Precio: 54.30
Aplicación • Para collarines para brida Mapress Cobre con unidad enchufable. Propiedades • Galvanizado. Código EAN: 4025410548894
