# Brida loca Geberit PN10/16 - DN40 - ø 47 mm - de Geberit

- Propiedad del archivo: CONSTRUNARIO
- Formato: FIEBDC-3/2012
- Programa: Construnario Versión 3.51
- Fecha de los precios: 14/03/2024
- Divisa: EUR

**23717** u Brida loca Geberit PN10/16 - DN40 - ø 47 mm - de Geberit
Precio: 67.80
Aplicación • Para collarines para brida Mapress Cobre con unidad enchufable. Propiedades • Galvanizado. Código EAN: 4025410549518
