# Brida loca Geberit PN10/16 - DN65 - ø 82 mm - de Geberit

- Propiedad del archivo: CONSTRUNARIO
- Formato: FIEBDC-3/2012
- Programa: Construnario Versión 3.51
- Fecha de los precios: 14/03/2024
- Divisa: EUR

**23719** u Brida loca Geberit PN10/16 - DN65 - ø 82 mm - de Geberit
Precio: 69.20
Aplicación • Para collarines para brida Mapress Cobre con unidad enchufable. Propiedades • Galvanizado. Código EAN: 4024723237198
