# Llave de paso vista, Geberit d54 - de Geberit

- Propiedad del archivo: CONSTRUNARIO
- Formato: FIEBDC-3/2012
- Programa: Construnario Versión 3.51
- Fecha de los precios: 14/03/2024
- Divisa: EUR

**94928** u Llave de paso vista, Geberit d54 - de Geberit
Precio: 93.60
- Para el montaje visto. - Para instalaciones con Mapress acero al Carbono y Mapress Cobre. - Para instalaciones de calefacción. - No adecuado Para instalaciones de agua potable. - No adecuada Para instalaciones de gas. Código EAN: 4024723949282
