# Juego extensión para llave de paso vista Geberit DN 40-50 - de Geberit

- Propiedad del archivo: CONSTRUNARIO
- Formato: FIEBDC-3/2012
- Programa: Construnario Versión 3.51
- Fecha de los precios: 14/03/2024
- Divisa: EUR

**610060001** u Juego extensión para llave de paso vista Geberit DN 40-50 - de Geberit
Precio: 30.00
Aplicación: • Para llave de paso vista Mapress. • Para fijación de palanca con tornillo. Suministro: • Extensión de husillo. • Tornillo. Código EAN: 4025416217466
