# Juego extensión para llave de paso vista Geberit DN50 - de Geberit

- Propiedad del archivo: CONSTRUNARIO
- Formato: FIEBDC-3/2012
- Programa: Construnario Versión 3.51
- Fecha de los precios: 14/03/2024
- Divisa: EUR

**94938** u Juego extensión para llave de paso vista Geberit DN50 - de Geberit
Precio: 12.90
- Para llave de paso vista Mapress.
