# Junta tórica FKM azul Geberit d42 - de Geberit

- Propiedad del archivo: CONSTRUNARIO
- Formato: FIEBDC-3/2012
- Programa: Construnario Versión 3.51
- Fecha de los precios: 14/03/2024
- Divisa: EUR

**90887** u Junta tórica FKM azul Geberit d42 - de Geberit
Precio: 4.10
Aplicación - Para aplicaciones industriales y construcción naval. - Para instalaciones con rociadores automáticos, en húmedo y seco. - Para abastecimiento de fuel. - Para instalaciones de energía solar. Código EAN: 4025416674436
