# Junta tórica CIIR negra Geberit d15 - de Geberit

- Propiedad del archivo: CONSTRUNARIO
- Formato: FIEBDC-3/2012
- Programa: Construnario Versión 3.51
- Fecha de los precios: 14/03/2024
- Divisa: EUR

**90402** u Junta tórica CIIR negra Geberit d15 - de Geberit
Precio: 1.00
Información técnica Temperatura de servicio -30 – +120 °C Material CIIR Aplicaciones Para agua potable fría y caliente Para agua de calefacción Para agua de refrigeración sin anticongelante Para agua de refrigeración con anticongelante Para agua de calefacción urbana ? 120 °C Para vapor saturado ? 120 °C Para agua depurada Para aguas pluviales con valor pH > 6,0 Para aguas negras y grises con un valor pH > 6,0 Para agua de mar Para redes de extinción de incendios (húmedas) Para aspersores (húmedo) Para productos químicos y fluidos técnicos Para aire comprimido (clase de pureza de aceite 0–3) Para presión negativa Para gases inertes (p.ej. nitrógeno) Para gases industriales (p.ej. acetileno, gases de protección de soldaduras) Para aplicaciones sanitarias y calefacción, industria y construcción naval Código EAN: 4025410761279
