# Junta plana EPDM negra Geberit d12 - de Geberit

- Propiedad del archivo: CONSTRUNARIO
- Formato: FIEBDC-3/2012
- Programa: Construnario Versión 3.51
- Fecha de los precios: 14/03/2024
- Divisa: EUR

**90080** u Junta plana EPDM negra Geberit d12 - de Geberit
Precio: 2.20
- Para uniones estancas con junta plana.
