# Collarín de compresión Geberit d35mm - de Geberit

- Propiedad del archivo: CONSTRUNARIO
- Formato: FIEBDC-3/2012
- Programa: Construnario Versión 3.51
- Fecha de los precios: 14/03/2024
- Divisa: EUR

**691181001** u Collarín de compresión Geberit d35mm - de Geberit
Precio: 1134.80
Aplicación: • Para máquinas de compresión con compatibilidad Geberit [2] y [3]. • Para Geberit Mapress Mordaza intermedia ZB 201 / ZB 203 [2]. • Para la compresión de accesorios de compresión Mapress. • Para Geberit Mapress mordaza intermedia ZB 303 [3]. • No adecuado para el empleo con la herramienta de compresión PWH 40. Código EAN: 4025416114536
