# Mordaza intermedia [3] Geberit Mapress ZB 303: d'=35 / 42 / 54 / 66.7mm - de Geberit

- Propiedad del archivo: CONSTRUNARIO
- Formato: FIEBDC-3/2012
- Programa: Construnario Versión 3.51
- Fecha de los precios: 14/03/2024
- Divisa: EUR

| Código | Ud | Descripción | Precio |
|---|---|---|---|
| 90648 | u | Mordaza intermedia [3] Geberit Mapress ZB 303: d'=35 / 42 / 54 / 66.7mm - de Geberit | 343.40 |
