# Collarín de compresión [2XL] / [3] Geberit Mapress: d'=88.9mm - de Geberit

- Propiedad del archivo: CONSTRUNARIO
- Formato: FIEBDC-3/2012
- Programa: Construnario Versión 3.51
- Fecha de los precios: 14/03/2024
- Divisa: EUR

**90798** u Collarín de compresión [2XL] / [3] Geberit Mapress: d'=88.9mm - de Geberit
Precio: 894.90
Aplicaciones Para máquinas de compresión con compatibilidad [2XL] Geberit Para máquinas de compresión con compatibilidad [3] Geberit Para el prensado de pressfittings Geberit Mapress Código EAN: 4024723907985
