# Mordaza de compresión [1] Geberit Mapress: d'=15mm - de Geberit

- Propiedad del archivo: CONSTRUNARIO
- Formato: FIEBDC-3/2012
- Programa: Construnario Versión 3.51
- Fecha de los precios: 14/03/2024
- Divisa: EUR

**690122001** u Mordaza de compresión [1] Geberit Mapress: d'=15mm - de Geberit
Precio: 135.30
Aplicaciones Para aplicaciones sanitarias y calefacción Para máquinas de compresión con compatibilidad [1] Geberit Para el prensado de pressfittings Geberit Mapress Código EAN: 4025416518969
