# Juego de mordazas de compresión [2] Geberit Mapress: d'=12 / 15 / 18 / 22 / 28 / 35mm - de Geberit

- Propiedad del archivo: CONSTRUNARIO
- Formato: FIEBDC-3/2012
- Programa: Construnario Versión 3.51
- Fecha de los precios: 14/03/2024
- Divisa: EUR

**690230001** u Juego de mordazas de compresión [2] Geberit Mapress: d'=12 / 15 / 18 / 22 / 28 / 35mm - de Geberit
Precio: 1043.70
Aplicaciones Para máquinas de compresión con compatibilidad [2] Geberit Para el prensado de pressfittings Geberit Mapress Código EAN: 4025416519133
