# Cortatubos Geberit d12-35 - de Geberit

- Propiedad del archivo: CONSTRUNARIO
- Formato: FIEBDC-3/2012
- Programa: Construnario Versión 3.51
- Fecha de los precios: 14/03/2024
- Divisa: EUR

**91087** u Cortatubos Geberit d12-35 - de Geberit
Precio: 49.90
- Para cortar a medida las tuberías del sistema Mapress (Acero inoxidable, Acero al carbono y CuNiFe).
