# Desbarbador de tubo eléctrico Geberit - de Geberit

- Propiedad del archivo: CONSTRUNARIO
- Formato: FIEBDC-3/2012
- Programa: Construnario Versión 3.51
- Fecha de los precios: 14/03/2024
- Divisa: EUR

**691000P23** u Desbarbador de tubo eléctrico Geberit - de Geberit
Precio: 1197.50
- Para el desbarbado interior y exterior de los extremos de tubos del sistema Mapress Acero Inoxidable y Mapress Acero al Carbono, así como tubos de cobre de las dimensiones ø 12 - 54 mm.
