# Medidor de la profundidad de inserción Geberit - de Geberit

- Propiedad del archivo: CONSTRUNARIO
- Formato: FIEBDC-3/2012
- Programa: Construnario Versión 3.51
- Fecha de los precios: 14/03/2024
- Divisa: EUR

**90351** u Medidor de la profundidad de inserción Geberit - de Geberit
Precio: 9.30
- Para marcar la profundidad de inserción para tubos del sistema Mapress.
