# Tapón para prueba de presión Geberit Mapress d54 - de Geberit

- Propiedad del archivo: CONSTRUNARIO
- Formato: FIEBDC-3/2012
- Programa: Construnario Versión 3.51
- Fecha de los precios: 14/03/2024
- Divisa: EUR

**90928** u Tapón para prueba de presión Geberit Mapress d54 - de Geberit
Precio: 127.50
- Para el cierre provisional del sistema Mapress en la prueba de presión. - Para prueba de presión hasta 22,5 bar. - No apto Para instalaciones de gas. Código EAN: 4024723909286
