# Malla de fibra de vidrio, Paviland ARQ malla de Grupo Puma. Rollo 1x50 m - de Puma

- Propiedad del archivo: CONSTRUNARIO
- Formato: FIEBDC-3/2012
- Programa: Construnario Versión 3.51
- Fecha de los precios: 29/02/2024
- Divisa: EUR

**085489PUM** u Malla de fibra de vidrio, Paviland ARQ malla de Grupo Puma. Rollo 1x50 m - de Puma
Precio: 74.77
PAVILAND ARQ MALLA Malla de fibra de vidrio Descripción: Malla de fibra de vidrio de gran estabilidad para el refuerzo de morteros cementosos. Recomendada en los sistemas Paviland Arq. Confiere al sistema una mayor resistencia, estabilidad y evita la aparición de fisuras que pudieran aparecer por ciertos movimientos del soporte. Composición: Hilos de fibra de vidrio, envueltos en una resina que los protege del ataque de los álcalis del mortero de cemento. Características y aplicaciones: Aplicación en interiores y exteriores. Fácil aplicación. Altamente resistente a los álcalis. Resistente a la aparición de fisuras. Excelente resistencia a la tracción. Gran estabilidad de la malla. Mejora las prestaciones del Sistema Paviland Arq. Código EAN: 8429340182054
