# Adhesivo cementoso de ligantes mixtos con excelente trabajabilidad, Pegoland® Profesional Flex C2 TE S1 de Grupo Puma. 25 Kg. Blanco - de Puma

- Propiedad del archivo: CONSTRUNARIO
- Formato: FIEBDC-3/2012
- Programa: Construnario Versión 3.51
- Fecha de los precios: 29/02/2024
- Divisa: EUR

**100003PUM** u Adhesivo cementoso de ligantes mixtos con excelente trabajabilidad, Pegoland® Profesional Flex C2 TE S1 de Grupo Puma. 25 Kg. Blanco - de Puma
Precio: 14.88
Adhesivo cementoso de ligantes mixtos con excelente trabajabilidad y gran blancura, dotado de flexibilidad y alta adherencia, con deslizamiento reducido y tiempo abierto ampliado, para la colocación de pavimentos y revestimientos interiores y exteriores. Este adhesivo, especialmente recomendado para la colocación de fachadas exteriores, pavimentos de grandes superficies y suelos de calefacción radiante. Apto para soportes de yeso o anhidrita Código EAN: 8429340100003
