# Adhesivo cementoso de ligantes mixtos con excelente trabajabilidad, Pegoland® Gel Porcelánico C2 TE de Grupo Puma. 25kg. Blanco - de Puma

- Propiedad del archivo: CONSTRUNARIO
- Formato: FIEBDC-3/2012
- Programa: Construnario Versión 3.51
- Fecha de los precios: 29/02/2024
- Divisa: EUR

**100050PUM** u Adhesivo cementoso de ligantes mixtos con excelente trabajabilidad, Pegoland® Gel Porcelánico C2 TE de Grupo Puma. 25kg. Blanco - de Puma
Precio: 12.16
Adhesivo cementoso de ligantes mixtos con excelente trabajabilidad, alta adherencia, con deslizamiento reducido y tiempo abierto ampliado, para la colocación de pavimentos interiores y exteriores, revestimientos interiores y zócalos exteriores. Colocación de pavimento nuevo sobre pavimento ya existente y suelos de calefacción radiante. Para el encolado de todo tipo de piezas cerámicas, gres porcelánico, piedra natural, granito y mármol. Apto para soportes de yeso o anhidrita. Código EAN: 8429340219163
