# Adhesivo cementoso de ligantes mixtos con excelente trabajabilidad, Pegoland Gel S1 C2 TE S1 de Grupo Puma. 25 Kg. Blanco - de Puma

- Propiedad del archivo: CONSTRUNARIO
- Formato: FIEBDC-3/2012
- Programa: Construnario Versión 3.51
- Fecha de los precios: 29/02/2024
- Divisa: EUR

**100592PUM** u Adhesivo cementoso de ligantes mixtos con excelente trabajabilidad, Pegoland Gel S1 C2 TE S1 de Grupo Puma. 25 Kg. Blanco - de Puma
Precio: 16.18
Adhesivo cementoso de ligantes mixtos con excelente trabajabilidad, dotado de flexibilidad, alta adherencia, con deslizamiento reducido y tiempo abierto ampliado, para la colocación de pavimentos y revestimientos, interiores y exteriores. Para colocación de todo tipo de piezas cerámicas. Especialmente recomendado para la colocación de fachadas, pavimentos de grandes superficies y suelos de calefacción radiante. Apto para soportes de yeso o anhidri Código EAN: 8429340201021
