# Adhesivo cementoso de ligantes mixtos, Pegoland® Flex C2 TE S1 de Grupo Puma. Blanco. 25 Kg - de Puma

- Propiedad del archivo: CONSTRUNARIO
- Formato: FIEBDC-3/2012
- Programa: Construnario Versión 3.51
- Fecha de los precios: 29/02/2024
- Divisa: EUR

**105285PUM** u Adhesivo cementoso de ligantes mixtos, Pegoland® Flex C2 TE S1 de Grupo Puma. Blanco. 25 Kg - de Puma
Precio: 24.16
PEGOLAND® FLEX blanco Adhesivo monocomponente cementoso de ligantes mixtos deformable Descripción: Adhesivo cementoso de ligantes mixtos, dotado de flexibilidad y alta adherencia, con deslizamiento reducido y tiempo abierto ampliado, para la colocación de pavimentos y revestimientos interiores y exteriores. Especialmente recomendado para la colocación de fachadas, pavimentos de grandes superficies y suelos de calefacción radiante Para el encolado de todo tipo de piezas cerámicas. Composición: Producto a base de cemento de alta resistencia, áridos seleccionados, aditivos y resinas sintéticas que garantizan una alta fuerza de agarre, buena trabajabilidad y resistencia al envejecimiento. Características y aplicaciones: Aplicación interior y exterior. Fachadas. Adhesión de todo tipo de piezas cerámicas, mármol, granito y piedra natural. Recomendado para piezas de gran formato. Colocación de cerámicas sobre impermeabilizaciones cementosas de la GAMA MORCEM DRY. Evita tener que humedecer piezas o soportes gracias a su poder de retención de agua. Sin descuelgue. Adherencia inicial excelente. Tiempo abierto elevado, permite la rectificación de piezas. Deformable. Tipo S1 según UNE-EN 12002. Revestimiento de piscinas. Código EAN: 8429340168072
