# Adhesivo cementoso especial, Pegoland® Plus C1 T de Grupo Puma. 25 Kg. Gris - de Puma

- Propiedad del archivo: CONSTRUNARIO
- Formato: FIEBDC-3/2012
- Programa: Construnario Versión 3.51
- Fecha de los precios: 29/02/2024
- Divisa: EUR

**120001PUM** u Adhesivo cementoso especial, Pegoland® Plus C1 T de Grupo Puma. 25 Kg. Gris - de Puma
Precio: 7.10
Adhesivo cementoso especial por su deslizamiento reducido y su textura cremosa, para la colocación de pavimentos interiores y exteriores, revestimientos interiores y zócalos exteriores. Para el encolado de piezas cerámicas con grado de absorción medio-alto. Tiene una adherencia inicial excelente y su textura cremosa facilita su aplicación. Código EAN: 8429340120001
