# Adhesivo cementoso de ligantes mixtos, Pegoland® Porcelánico C1 TE de Grupo Puma. 25 Kg. Blanco - de Puma

- Propiedad del archivo: CONSTRUNARIO
- Formato: FIEBDC-3/2012
- Programa: Construnario Versión 3.51
- Fecha de los precios: 29/02/2024
- Divisa: EUR

**120100PUM** u Adhesivo cementoso de ligantes mixtos, Pegoland® Porcelánico C1 TE de Grupo Puma. 25 Kg. Blanco - de Puma
Precio: 9.22
Adhesivo cementoso de ligantes mixtos con deslizamiento reducido y tiempo abierto ampliado cuya adherencia inicial es excelente. Permite la adhesión de todo tipo de piezas cerámicas, gres porcelánico, mármol, granito y piedra natural en pavimentos interiores y exteriores y revestimientos interiores. Código EAN: 8429340100027
