# Adhesivo en pasta, Pegoland® Fix D1 de Grupo Puma. 2 Kg. Blanco - de Puma

- Propiedad del archivo: CONSTRUNARIO
- Formato: FIEBDC-3/2012
- Programa: Construnario Versión 3.51
- Fecha de los precios: 29/02/2024
- Divisa: EUR

**140030_2PUM** u Adhesivo en pasta, Pegoland® Fix D1 de Grupo Puma. 2 Kg. Blanco - de Puma
Precio: 6.45
Adhesivo en pasta formulado a base de resinas, cargas y aditivos específicos, para la colocación de toda clase de revestimientos cerámicos y asimilados, sobre paramentos verticales interiores. Altamente flexible. Ideal para el encolado de encolado de exposiciones sobre madera y sobre alicatados antiguos. Este adhesivo es perfecto para su uso sobre soportes deformables. Código EAN: 8429340100126
