# Mortero hidráulico que se emplea como adhesivo, Traditerm® GP W2 de Grupo Puma. 25 kg/saco - de Puma

- Propiedad del archivo: CONSTRUNARIO
- Formato: FIEBDC-3/2012
- Programa: Construnario Versión 3.51
- Fecha de los precios: 29/02/2024
- Divisa: EUR

**150022PUM** kg Mortero hidráulico que se emplea como adhesivo, Traditerm® GP W2 de Grupo Puma. 25 kg/saco - de Puma
Precio: 19.28
TRADITERM® Mortero para la adhesión y revestimiento de paneles de poliestireno expandido (EPS), poliestireno expandido grafito (EPS-G), lana mineral y corcho natural. Descripción: Mortero hidráulico que se emplea como adhesivo y revestimiento de placas aislantes de poliestireno expandido (EPS), de poliestireno expandido grafito (EPS-G), de lana mineral y de corcho natural, en el sistema de aislamiento térmico exterior Traditerm (SATE/ETICS). Características y aplicaciones: Gran adherencia Impermeabilidad al agua Permeable al vapor de agua Fácil aplicación No propaga la llama Código EAN: 8429340110385
