# Mortero con máxima flexibilidad, Traditerm® Flexible de Grupo Puma. 26 kg/bote - de Puma

- Propiedad del archivo: CONSTRUNARIO
- Formato: FIEBDC-3/2012
- Programa: Construnario Versión 3.51
- Fecha de los precios: 29/02/2024
- Divisa: EUR

**150078PUM** kg Mortero con máxima flexibilidad, Traditerm® Flexible de Grupo Puma. 26 kg/bote - de Puma
Precio: 88.61
TRADITERM® FLEXIBLE Descripción: Mortero con máxima flexibilidad, para el revestimiento de los paneles aislantes (TRADITERM PANEL EPS y TRADITERM PANEL EPS-G) en el sistema de aislamiento térmico exterior TRADITERM® FLEXIBLE, y como refuerzo en el revestimiento de paneles de madera tipo OSB. Composición: Producto al agua compuesto de un aglutinante basado en polímeros acrílicos, cargas minerales y aditivos tales como antiespumantes, conservantes y espesantes. Libre de plastificantes. Características y aplicaciones: Libre de cemento. Máxima flexibilidad. Excelente resistencia a impactos. Impermeable al agua de lluvia. Permeable al vapor de agua. Listo al uso. Uso en interiores y exteriores. Código EAN: 8429340153924
