# Mortero blanco monocomponente, Traditerm® Proyectable de Grupo Puma. 25 kg/saco - de Puma

- Propiedad del archivo: CONSTRUNARIO
- Formato: FIEBDC-3/2012
- Programa: Construnario Versión 3.51
- Fecha de los precios: 29/02/2024
- Divisa: EUR

**150080PUM** kg Mortero blanco monocomponente, Traditerm® Proyectable de Grupo Puma. 25 kg/saco - de Puma
Precio: 21.92
TRADITERM® PROYECTABLE Descripción: Mortero blanco monocomponente de extraordinaria adherencia al poliestireno, muy baja absorción capilar de agua especialmente concebido para su aplicación como adhesivo para las placas de TRADITERM PANEL EPS, TRADITERM PANEL EPS-G y lana mineral, y como revestimiento armado de las mismas. Admite los siguientes acabados: - GAMA MORCEMCRIL. - MORCEMDUR ITE. Este producto también puede ser aplicado para la rehabilitación de fachadas, como capa base armada sobre soportes de revocos o recrecidos a base de cemento, ya existentes. Para esta aplicación, el acabado a utilizar será GAMA MORCEMCRIL. Aplicable a mano o a máquina, continua o discontinua. Composición: Producto a base de cemento blanco, cal aérea, áridos calizos seleccionados, áridos ligeros, fibras naturales, aditivos mejoradores y resinas en polvo. Características y aplicaciones: Polivalente: Uso como adhesivo de las placas, revestimiento armado de las mismas y, también, acabado. Gran adherencia y cohesión. Excelente trabajabilidad. Bajísima permeabilidad al agua de lluvia. Muy permeable al vapor de agua. Total resistencia al envejecimiento, incluso sometido a los ciclos higrotérmicos del aislamiento térmico. Código EAN: 8429340157977
