# Adhesivo bicomponente de altas prestaciones, Traditerm® Ceramic de Grupo Puma. 25,2 kg/bote - de Puma

- Propiedad del archivo: CONSTRUNARIO
- Formato: FIEBDC-3/2012
- Programa: Construnario Versión 3.51
- Fecha de los precios: 29/02/2024
- Divisa: EUR

**150081PUM** kg Adhesivo bicomponente de altas prestaciones, Traditerm® Ceramic de Grupo Puma. 25,2 kg/bote - de Puma
Precio: 58.86
TRADITERM Ceramic Adhesivo Adhesivo bicomponente de altas prestaciones para las aplicación de cerámica en el Sistema TRADITERM CERAMIC (SATE/ETICS) en posesión de DIT Nº 605/14. Producto en polvo en saco de 20 Kg de papel plastificado + resina en dispersión en envases de plástico de 5,2 Kg. Composición: Producto bicomponente compuesto por conglomerantes minerales, áridos seleccionados, y resinas en dispersión. Características y aplicaciones: Aplicación cerámica sobre Sistema TRADITERM CERAMIC (SATE/ETICS). Producto homologad, según DIT Nº 605/14, para la colocación de cerámica sobre Sistema TRADITERM CERAMIC (SATE/ETICS) Sin descuelgue. Adherencia inicial excelente. Tiempo abierto elevado, permite la rectificación de piezas. Altamente Deformable. Tipo S2. Código EAN: 8429340157748
