# Mortero refractario, Morfex de Grupo Puma. 5 Kg. Gris - de Puma

- Propiedad del archivo: CONSTRUNARIO
- Formato: FIEBDC-3/2012
- Programa: Construnario Versión 3.51
- Fecha de los precios: 29/02/2024
- Divisa: EUR

**2000005PUM** u Mortero refractario, Morfex de Grupo Puma. 5 Kg. Gris - de Puma
Precio: 7.81
Mortero refractario para colocación de ladrillos refractarios y enlucidos en ambientes de fuego. Código EAN: 8429340156505
