# Mortero adhesivo para el montaje y rejuntado de bloques de vidrio, Morcem® Glass de Grupo Puma. 25 Kg. Blanco - de Puma

- Propiedad del archivo: CONSTRUNARIO
- Formato: FIEBDC-3/2012
- Programa: Construnario Versión 3.51
- Fecha de los precios: 29/02/2024
- Divisa: EUR

**200024PUM** u Mortero adhesivo para el montaje y rejuntado de bloques de vidrio, Morcem® Glass de Grupo Puma. 25 Kg. Blanco - de Puma
Precio: 16.74
Mortero adhesivo para el montaje y rejuntado de bloques de vidrio. Dotado de elevada plasticidad, gran resistencia e impermeabilidad. Código EAN: 8429340200024
