# Mortero coloreado, Morcem® Bloque G de Grupo Puma. 25 Kg. Colores especiales - de Puma

- Propiedad del archivo: CONSTRUNARIO
- Formato: FIEBDC-3/2012
- Programa: Construnario Versión 3.51
- Fecha de los precios: 29/02/2024
- Divisa: EUR

**200123CPUM** u Mortero coloreado, Morcem® Bloque G de Grupo Puma. 25 Kg. Colores especiales - de Puma
Precio: 5.60
Mortero coloreado para ser empleado en trabajos de albañilería.
