# Mortero de reparación R3 monocomponente de resistencias medias, Morcemrest® RF 35 R3 de Grupo Puma. 25 kg - de Puma

- Propiedad del archivo: CONSTRUNARIO
- Formato: FIEBDC-3/2012
- Programa: Construnario Versión 3.51
- Fecha de los precios: 29/02/2024
- Divisa: EUR

**210008PUM** u Mortero de reparación R3 monocomponente de resistencias medias, Morcemrest® RF 35 R3 de Grupo Puma. 25 kg - de Puma
Precio: 17.68
MORCEMREST® RF 35 Mortero de reparación monocomponente de altas resistencias reforzado con fibra. Espesores de hasta 35 mm Descripción: Mortero de reparación R3 monocomponente de resistencias medias. Composición: Producto a base de cementos especiales, áridos seleccionados y aditivos, reforzado con fibras. Características y aplicaciones: Mortero de reparación clase R3 según EN-1504-3 Gran adherencia al hormigón y módulo medio. Tixotrópico, sin descuelgue en aplicaciones en techos. Permeable al vapor de agua. Retracción compensada para minimizar riesgo de fisuraciones. Buena resistencia a cloruros. Resistente a ciclos de hielo-deshielo. Gran trabajabilidad Alta resistencia a carbonatación. Aplicación exterior e interior. Resistente a la intemperie. Reparaciones de elementos estructurales tales como: cantos de balcones, vigas / pilares de edificios comerciales y residenciales, paneles prefabricados de hormigón. Regularización de superficies de hormigón. Recubrimientos de canales, túneles, voladizos de puentes y balcones. Reparaciones en fosos de ascensor, arquetas, etc. Reparaciones de pavimentos. Código EAN: 8429340155263
