# Mortero de reparación R4 monocomponente de alta resistencia, Morcemrest® EF 50 de Grupo Puma. 25 kg - de Puma

- Propiedad del archivo: CONSTRUNARIO
- Formato: FIEBDC-3/2012
- Programa: Construnario Versión 3.51
- Fecha de los precios: 29/02/2024
- Divisa: EUR

**210009PUM** u Mortero de reparación R4 monocomponente de alta resistencia, Morcemrest® EF 50 de Grupo Puma. 25 kg - de Puma
Precio: 23.70
MORCEMREST® EF 50 Mortero de reparación monocomponente de alta resistencia reforzado con fibra para grandes espesores hasta 50 mm. Descripción: Mortero de reparación R4 monocomponente de alta resistencia para grandes espesores. Composición: Producto a base de cementos especiales, áridos seleccionados y aditivos, reforzado con fibras. Características y aplicaciones: Mortero de reparación clase R4 según EN-1504-3 Gran adherencia al hormigón y elevado módulo. Tixotrópico, sin descuelgue en aplicaciones en techos. Permeable al vapor de agua. Buena resistencia a cloruros. Resistente a ciclos de hielo-deshielo. Relleno de juntas entre secciones de hormigón, elementos prefabricados y juntas de dilatación. Retracción compensada para minimizar el riesgo de fisuración. Alta resistencia a la carbonatación. Resistente a la intemperie. Reparaciones de elementos estructurales tales como: columnas, vigas de puente, plantas de tratamiento, túneles, pilares con gran transferencia de carga. Regeneración del hormigón. Código EAN: 8429340210009
