# Mortero de reparación R3, Morcemrest® C5 R3 de Grupo Puma. 25 Kg. Gris - de Puma

- Propiedad del archivo: CONSTRUNARIO
- Formato: FIEBDC-3/2012
- Programa: Construnario Versión 3.51
- Fecha de los precios: 29/02/2024
- Divisa: EUR

**210030PUM** u Mortero de reparación R3, Morcemrest® C5 R3 de Grupo Puma. 25 Kg. Gris - de Puma
Precio: 33.48
Mortero de reparación R3 cosmético monocomponente y nivelación superficial. Código EAN: 8429340210030
