# Mortero especialmente aditivado, para la ejecución de revestimientos impermeables, Morcem® Dry R de Grupo Puma. Blanco. 25 Kg - de Puma

- Propiedad del archivo: CONSTRUNARIO
- Formato: FIEBDC-3/2012
- Programa: Construnario Versión 3.51
- Fecha de los precios: 29/02/2024
- Divisa: EUR

**210085PUM** u Mortero especialmente aditivado, para la ejecución de revestimientos impermeables, Morcem® Dry R de Grupo Puma. Blanco. 25 Kg - de Puma
Precio: 25.74
MORCEM® DRY R Mortero rígido para impermeabilización Descripción: Mortero especialmente aditivado, para la ejecución de revestimientos impermeables. Composición: Producto a base de cemento blanco de alta resistencia, áridos seleccionados, aditivos especiales y resinas que le proporcionan una alta impermeabilidad. Características y aplicaciones: Revestimiento cementoso que no permite el paso del agua. Impermeabilizaciones de: . Depósitos, balsas, piscinas, fuentes, sótanos y albercas. . En muros exteriores e interiores. . No altera la potabilidad. . Fácil aplicación y resistente a la intemperie. . Según terminación proporciona acabados estéticos. Código EAN: 8429340210085
