# Membrana impermeabilizante monocomponente, Morcem Dry F de Grupo Puma. 20 + 7,8 Kg - de Puma

- Propiedad del archivo: CONSTRUNARIO
- Formato: FIEBDC-3/2012
- Programa: Construnario Versión 3.51
- Fecha de los precios: 29/02/2024
- Divisa: EUR

**210108PUM** u Membrana impermeabilizante monocomponente, Morcem Dry F de Grupo Puma. 20 + 7,8 Kg - de Puma
Precio: 114.98
MORCEM® DRY F Mortero flexible bicomponente para impermeabilización Descripción: Mortero flexible bicomponente, para impermeabilización de hormigón. Composición: Producto bicomponente a base de ligantes hidráulicos y resinas sintéticas. Características y aplicaciones: Permeable al vapor de agua. Resistente a heladas y deshielos. Excelente adherencia. No altera la potabilidad del agua. Flexibilidad permanente. Resistente a sulfatos en concentraciones débiles y medios no ácidos. Impermeabilizaciones de depósitos, balsas, piscinas, fuentes, sótanos, aparcamientos subterráneos, fosos de ascensores, túneles, etc. Impermeabilización interior de depósitos de agua potable. Impermeabilización y protección del hormigón frente a la carbonatación, ciclos de hielo y deshielos, ataque por cloruros en obras públicas, canales de riego, plantas depuradoras, desaladoras, puentes...etc. Impermeabilización de balcones y terrazas (25-30 m2). Impermeabilización en muros exteriores en cimentación. Reparación y protección de superficies expuestas a la acción del hielo y deshielo: voladizos, balcones, azoteas, terrazas, cornisas, etc. Impermeabilización de superficies susceptibles a los movimientos, con presiones hidroestáticas positivas y negativas. Alto rendimiento. Código EAN: 8429340181651
