# Preparado de cemento de fraguado rápido para la obturación de vías, Morcemrest® obturador de Grupo Puma. 25 kg. Gris - de Puma

- Propiedad del archivo: CONSTRUNARIO
- Formato: FIEBDC-3/2012
- Programa: Construnario Versión 3.51
- Fecha de los precios: 29/02/2024
- Divisa: EUR

**210115PUM** u Preparado de cemento de fraguado rápido para la obturación de vías, Morcemrest® obturador de Grupo Puma. 25 kg. Gris - de Puma
Precio: 13.08
MORCEMREST® OBTURADOR Mortero de fraguado rápido para la obturación de vías de agua Descripción: Preparado de cemento de fraguado rápido para la obturación de vías de agua en grietas y fisuras de hormigón o de otras superficies a base de cemento. Composición: Producto a base de ligantes hidráulicos y aditivos orgánicos e inorgánicos. Características y aplicaciones: Obturador de vías de agua en el hormigón y soportes a base de cemento. Reparaciones urgentes en condiciones de agua. Anclajes y sellados que requieran rápida puesta en servicio. Impermeabiliza la superficie donde se aplica. Fraguado casi instantáneo. Fragua incluso en inmersión. Código EAN: 8429340210115
